# Complementos

- Propiedad del archivo: CONSTRUNARIO
- Formato: FIEBDC-3/2012
- Programa: Construnario Versión 3.51
- Fecha de los precios: 12/04/2023
- Divisa: EUR

**C1001MLC-1223** Complementos
Lubricante El montaje se debe realizar utilizando lubricante específico para uniones con junta elástica, tanto en uniones tubo-tubo como en tubo-accesorio. El número aproximado de uniones por Kg de lubricante: DN/Nº uniones 90 mm/87 uniones 110 mm/76 uniones 125 mm/65 uniones 140 mm/54 uniones 160 mm/46 uniones 200 mm/34 uniones 225 mm/32 uniones 250 mm/30 uniones 315 mm/25 uniones 355 mm/21 uniones 400 mm/17 uniones 450 mm/16 uniones 500 mm/14 uniones 630 mm/12 uniones 710 mm/11 uniones 800 mm/9 uniones 900 mm/8 uniones 1000 mm/7 uniones 1100 mm/7 uniones 1200 mm/6 uniones
