# Codo PVC-O 11,25° DN160 mmPN16 BAR

- Propiedad del archivo: CONSTRUNARIO
- Formato: FIEBDC-3/2012
- Programa: Construnario Versión 3.51
- Fecha de los precios: 12/04/2023
- Divisa: EUR

| Código | Ud | Descripción | Precio |
|---|---|---|---|
| F160C1116B | u | Codo PVC-O 11,25° DN160 mmPN16 BAR | 42.14 |
