# Manguito pasante PVC-O DN200 mm PN16 BAR

- Propiedad del archivo: CONSTRUNARIO
- Formato: FIEBDC-3/2012
- Programa: Construnario Versión 3.51
- Fecha de los precios: 12/04/2023
- Divisa: EUR

| Código | Ud | Descripción | Precio |
|---|---|---|---|
| F200MR16B | u | Manguito pasante PVC-O DN200 mm PN16 BAR | 53.84 |
