# DN250 mm PN16 PVC-O Coupler

- Propiedad del archivo: CONSTRUNARIO
- Formato: FIEBDC-3/2012
- Programa: Construnario Versión 3.51
- Fecha de los precios: 12/04/2023
- Divisa: EUR

| Código | Ud | Descripción | Precio |
|---|---|---|---|
| F250M16B | u | DN250 mm PN16 PVC-O Coupler | 9068 |
