# Manguito pasante PVC-O DN250 mm PN16 BAR

- Propiedad del archivo: CONSTRUNARIO
- Formato: FIEBDC-3/2012
- Programa: Construnario Versión 3.51
- Fecha de los precios: 12/04/2023
- Divisa: EUR

| Código | Ud | Descripción | Precio |
|---|---|---|---|
| F250MR16B | u | Manguito pasante PVC-O DN250 mm PN16 BAR | 90.68 |
