# 22.5° DN400 mm PN16 PVC-O Socketed bend

- Propiedad del archivo: CONSTRUNARIO
- Formato: FIEBDC-3/2012
- Programa: Construnario Versión 3.51
- Fecha de los precios: 12/04/2023
- Divisa: EUR

| Código | Ud | Descripción | Precio |
|---|---|---|---|
| F400C2216B | u | 22.5° DN400 mm PN16 PVC-O Socketed bend | 37239 |
