# TOM® Oriented PVC pipe (PVC-O) DN1200 PN20 for reused water, purple colour

- Owner of the file: CONSTRUNARIO
- Format: FIEBDC-3/2012
- Program: Construnario Versión 3.51
- Date of prices: 12/04/2023
- Currency: EUR
- Code: molecor-tecn (22/11/2023)

**PTOM120020M** TOM® Oriented PVC pipe (PVC-O) DN1200 PN20 for reused water, purple colour
CHECK PRICE AND AVAILABILITY TOM® Oriented PVC pipe (PVC-O) class 500. Overall service coefficient 1.4, nominal diameter 1200 mm, union by elastomeric sealing ring, for a working pressure of 20 bar, 5,95 m of total length. Pipe in a trench with a bed of sand, backfilled 30 cm over the top and tamped on both sides with auxiliary means, without including excavation and later trench backfill, placed according to the NFE-IFA-11.

| Code | Unit | Description | Quantity | Price |
|---|---|---|---|---|
| M05EN020 | h | 84 CV pneumatic, hydraulic excavator (machinery) | 0.000 | 39.07 |
| MOC001 | h | 1st Officer, heating plumber (labour) | 0.000 | 18.92 |
| MOC002 | h | Construction worker (labour) | 0.000 | 15.93 |
| PMLC01 | kg | Lubricant (material) | 0.000 | 5.74 |
| PMLC02 | m3 | River sand 0/6 mm (material) | 0.000 | 17.27 |
| TOM120020M | m | TOM® Oriented PVC pipe (PVC-O) DN1200 PN20 for reused water, purple colour (material) | 0.000 | 0 |

## Resources

**TOM120020M** m TOM® Oriented PVC pipe (PVC-O) DN1200 PN20 for reused water, purple colour
CHECK PRICE AND AVAILABILITY
