# Tubería TOM® PVC Orientado DN125 PN20 Abastecimiento, color azul

- Propiedad del archivo: CONSTRUNARIO
- Formato: FIEBDC-3/2012
- Programa: Construnario Versión 3.51
- Fecha de los precios: 12/04/2023
- Divisa: EUR
- Código: molecor-tecn (22/11/2023)

**PTOM12520B** Tubería TOM® PVC Orientado DN125 PN20 Abastecimiento, color azul
Tubería TOM® de PVC orientado Clase 500. Coeficiente global de servicio 1,4 de 125 mm de diámetro nominal, unión por junta elástica, para una presión de trabajo de 20 bar, de longitud total 5,95 m, colocada en zanja sobre cama de arena de río, relleno lateral y superior hasta 30 cm por encima de la generatriz, c/p.p de medios auxiliares, sin incluir excavación y posterior relleno de la zanja, colocada S/NFE-IFA-11.

| Código | Ud | Descripción | Rendimiento | Precio | Importe |
|---|---|---|---|---|---|
| TOM12520B | m | Tubería TOM® PVC Orientado DN125 PN20 Abastecimiento, color azul (material) | 1.000 | 14.15 | 14.15 |
| PMLC02 | m3 | Arena de río 0/6 mm (material) | 0.110 | 17.27 | 1.90 |
| PMLC01 | kg | Lubricante (material) | 0.002 | 5.74 | 0.01 |
| MOC001 | h | Oficial 1ª fontanero calefactor (mano de obra) | 0.080 | 18.92 | 1.51 |
| MOC002 | h | Peón ordinario (mano de obra) | 0.028 | 15.93 | 0.45 |
|  |  | Costes directos |  |  | 18.02 |
