# Tubería TOM® PVC Orientado DN200 PN16 Abastecimiento, color azul

- Propiedad del archivo: CONSTRUNARIO
- Formato: FIEBDC-3/2012
- Programa: Construnario Versión 3.51
- Fecha de los precios: 12/04/2023
- Divisa: EUR
- Código: molecor-tecn (22/11/2023)

**PTOM20016B** Tubería TOM® PVC Orientado DN200 PN16 Abastecimiento, color azul
Tubería TOM® de PVC orientado clase 500. Coeficiente global de servicio 1,4 de 200 mm de diámetro nominal, unión por junta elástica, para una presión de trabajo de 16 bar, de longitud total 5,95 m, colocada en zanja sobre cama de arena de río, relleno lateral y superior hasta 30 cm por encima de la generatriz, c/p.p de medios auxiliares, sin incluir excavación y posterior relleno de la zanja, colocada S/NFE-IFA-11

| Código | Ud | Descripción | Rendimiento | Precio | Importe |
|---|---|---|---|---|---|
| TOM20016B | m | Tubería TOM® PVC Orientado DN200 PN16 Abastecimiento, color azul (material) | 1.000 | 20.59 | 20.59 |
| PMLC02 | m3 | Arena de río 0/6 mm (material) | 0.130 | 17.27 | 2.25 |
| PMLC01 | kg | Lubricante (material) | 0.005 | 5.74 | 0.03 |
| MOC001 | h | Oficial 1ª fontanero calefactor (mano de obra) | 0.100 | 18.92 | 1.89 |
| MOC002 | h | Peón ordinario (mano de obra) | 0.050 | 15.93 | 0.80 |
|  |  | Costes directos |  |  | 25.56 |
