# TOM® Oriented PVC pipe (PVC-O) DN200 PN25 for water supply, blue colour

- Owner of the file: CONSTRUNARIO
- Format: FIEBDC-3/2012
- Program: Construnario Versión 3.51
- Date of prices: 12/04/2023
- Currency: EUR
- Code: molecor-tecn (22/11/2023)

**PTOM20025B** TOM® Oriented PVC pipe (PVC-O) DN200 PN25 for water supply, blue colour
TOM® Oriented PVC pipe (PVC-O) class 500. Overall service coefficient 1.4, nominal diameter 200 mm, union by elastomeric sealing ring, for a working pressure of 25 bar, 5,95 m of total length. Pipe in a trench with a bed of sand, backfilled 30 cm over the top and tamped on both sides with auxiliary means, without including excavation and later trench backfill, placed according to the NFE-IFA-11.

| Code | Unit | Description | Quantity | Price | Amount |
|---|---|---|---|---|---|
| MOC001 | h | 1st Officer, heating plumber (labour) | 0.100 | 18.92 | 1.89 |
| MOC002 | h | Construction worker (labour) | 0.050 | 15.93 | 0.80 |
| PMLC01 | kg | Lubricant (material) | 0.005 | 5.74 | 0.03 |
| PMLC02 | m3 | River sand 0/6 mm (material) | 0.130 | 17.27 | 2.25 |
| TOM20025B | m | TOM® Oriented PVC pipe (PVC-O) DN200 PN25 for water supply, blue colour (material) | 1.000 | 34.13 | 34.13 |
|  |  | Direct costs |  |  | 39.10 |
