# TOM® Oriented PVC pipe (PVC-O) DN90 PN20 for water supply, blue colour

- Owner of the file: CONSTRUNARIO
- Format: FIEBDC-3/2012
- Program: Construnario Versión 3.51
- Date of prices: 12/04/2023
- Currency: EUR

**TOM09020B** m TOM® Oriented PVC pipe (PVC-O) DN90 PN20 for water supply, blue colour
Price: 868
CHECK PRICE AND AVAILABILITY
