# Tubería TOM® PVC Orientado DN90 PN25 Abastecimiento, color azul

- Propiedad del archivo: CONSTRUNARIO
- Formato: FIEBDC-3/2012
- Programa: Construnario Versión 3.51
- Fecha de los precios: 12/04/2023
- Divisa: EUR

| Código | Ud | Descripción | Precio |
|---|---|---|---|
| TOM09025B | m | Tubería TOM® PVC Orientado DN90 PN25 Abastecimiento, color azul | 10.91 |
