# Tubería TOM® PVC Orientado DN1000 PN20 Abastecimiento, color azul

- Propiedad del archivo: CONSTRUNARIO
- Formato: FIEBDC-3/2012
- Programa: Construnario Versión 3.51
- Fecha de los precios: 12/04/2023
- Divisa: EUR

**TOM100020B** m Tubería TOM® PVC Orientado DN1000 PN20 Abastecimiento, color azul
CONSULTAR PRECIO Y DISPONIBILIDAD
