# TOM® Oriented PVC pipe (PVC-O) DN1100 PN12.5 for reused water, purple colour

- Owner of the file: CONSTRUNARIO
- Format: FIEBDC-3/2012
- Program: Construnario Versión 3.51
- Date of prices: 12/04/2023
- Currency: EUR

**TOM110012M** m TOM® Oriented PVC pipe (PVC-O) DN1100 PN12.5 for reused water, purple colour
Price: 000
CHECK PRICE AND AVAILABILITY
