# TOM® Oriented PVC pipe (PVC-O) DN140 PN20 for water supply, blue colour

- Propiedad del archivo: CONSTRUNARIO
- Formato: FIEBDC-3/2012
- Programa: Construnario Versión 3.51
- Fecha de los precios: 12/04/2023
- Divisa: EUR

| Código | Ud | Descripción | Precio |
|---|---|---|---|
| TOM14020B | m | TOM® Oriented PVC pipe (PVC-O) DN140 PN20 for water supply, blue colour | 1664 |
