# Tubería TOM® PVC Orientado DN710 PN25 Reutilización, color morado

- Propiedad del archivo: CONSTRUNARIO
- Formato: FIEBDC-3/2012
- Programa: Construnario Versión 3.51
- Fecha de los precios: 12/04/2023
- Divisa: EUR

**TOM71025M** m Tubería TOM® PVC Orientado DN710 PN25 Reutilización, color morado
CONSULTAR PRECIO Y DISPONIBILIDAD
