# Servicio de desinsectación de AC Plagues

- Propiedad del archivo: CONSTRUNARIO
- Formato: FIEBDC-3/2012
- Programa: Construnario Versión 3.51
- Fecha de los precios: 19/01/2023
- Divisa: EUR

**DESINSEC** u Servicio de desinsectación de AC Plagues
En AC Plagues somos especialistas en el servicio de desinsectación en Lleida y varias provincias limítrofes. Estamos especializados en cucarachas, hormigas y chinches entre otros.
