# Servicio de tratamiento de madera para eliminación de termitas/carcoma de AC Plagues

- Propiedad del archivo: CONSTRUNARIO
- Formato: FIEBDC-3/2012
- Programa: Construnario Versión 3.51
- Fecha de los precios: 19/01/2023
- Divisa: EUR

**CARCO** u Servicio de tratamiento de madera para eliminación de termitas/carcoma de AC Plagues
En AC Plagues disponemos de un equipo altamente cualificado para la eliminación de termitas en Lleida, contacte con nosotros. Desde AC Plagues le enseñaremos cómo tratar la madera para prevenir los posibles daños causados tanto por termitas como por carcomas.
