# Lámina impermeabilizante bituminosa de superficie no protegida tipo LBM(SBS)-40-FP, Esterdan 40 P Elast, referencia 141131 de Danosa. Fieltro de poliéster no tejido

- Propiedad del archivo: CONSTRUNARIO
- Formato: FIEBDC-3/2012
- Programa: Construnario Versión 3.51
- Fecha de los precios: 19/01/2023
- Divisa: EUR

**141131DAN** m2 Lámina impermeabilizante bituminosa de superficie no protegida tipo LBM(SBS)-40-FP, Esterdan 40 P Elast, referencia 141131 de Danosa. Fieltro de poliéster no tejido
Precio: 14.77
Lámina impermeabilizante bituminosa de superficie no protegida tipo LBM(SBS)-40-FP, Esterdan 40 P Elast, referencia 141131 de Danosa. Fieltro de poliéster notejido Reacción al fuego E - UNE-EN 11925-2; UNE-EN 13501-1 Estanquidad al agua Pasa - UNE-EN 1928 Resistencia a la tracción longitudinal 700 ± 200 N/5cm UNE-EN 12311-1 Resistencia a la tracción transversal 450 ± 150 N/5cm UNE-EN 12311-1 Elongación a la rotura longitudinal 45 ±15 % UNE-EN 12311-1 Elongación a la rotura transversal 45 ±15 % UNE-EN 12311-1 Resistencia a la penetración de raíces No Pasa - UNE-EN 13948 Resistencia a la carga estática >15 kg UNE-EN 12730 Resistencia al impacto >1000 mm UNE-EN 12691 Resistencia al desgarro longitudinal PND N UNE-EN 12310-1 Resistencia al desgarro transversal PND N UNE-EN 12310-1 Resistencia de juntas: pelado de juntas PND - UNE-EN 12316-1 Resistencia de juntas: cizalla de la soldadura 450 ± 150 - UNE-EN 12317-1 Flexibilidad a bajas temperaturas < -15 ºC UNE-EN 1109 Factor de resistencia a la humedad 20.000 - UNE-EN 1931 Sustancias peligrosas PND - - Durabilidad flexibilidad -5 ± 5 ºC UNE-EN 1109 Durabilidad fluencia 100 ±10 ºC UN-EN 1110 Pasa = Positivo o correcto No pasa = Negativo PND = Prestación no determinada - = No exigible Masa nominal 4.0 kg/m² - Espesor nominal 3.3 mm - Resistencia a la fluencia a altas temperaturas >100 ºC UN-EN 1110 Estabilidad dimensional a elevadas temperaturas (longitudinal) < 0.6 % UNE-EN 1107-1 Estabilidad dimensional a elevadas temperaturas (transversal) < 0.6 % UNE-EN 1107-1 Determinación de la pérdida de gránulos PND % UNE-EN 12039 Lámina impermeabilizante bituminosa de superficie no protegida tipo LBM(SBS)-40-FP. Compuesta por una armadura de fieltro de poliéster no tejido, recubierta por ambas caras con un mástico de betún modificado con elastómeros (SBS), usando como material antiadherente un film plástico por ambas caras. La lámina ESTERDAN 40 P ELAST., al estar constituida por un mástico de betún modificado con polímeros elastómeros tipo SBS que mejora sustancialmente al resto de másticos bituminosos, aporta unas prestaciones muy superiores en comportamiento a altas y bajas temperaturas, elasticidad y resistencia al envejecimiento, lo que conlleva una mejora de la durabilidad de la lámina y de la seguridad de la membrana impermeabilizante. La lámina ESTERDAN 40 P ELAST., al incorporar una armadura de fieltro de poliéster, presenta las siguientes ventajas que proporcionan beneficios concretos al sistema: VENTAJAS - Gran resistencia al desgarro. - Gran resistencia a la tracción y gran elongación a la rotura. - Gran resistencia al punzonamiento estático y dinámico - Imputrescible. - Muy estable a largo plazo. BENEFICIOS - Mejora el comportamiento en láminas fijadas mecánicamente. - Absorbe bien los movimientos estructurales. - Es, por tanto, una buena protección antipunzonante frente a daños mecánicos. - Conserva mejor sus propiedades con el paso del tiempo. - Colabora a aumentar la durabilidad de la lámina. La lámina ESTERDAN 40 P ELAST. se puede combinar, en membranas bicapa, con una lámina armada con fieltro de fibra de vidrio, que aporta al sistema de impermeabilización estabilidad dimensional, la cual tiene gran importancia en sistemas adheridos. Código EAN: 8436035852291
