# Lámina bituminosa de superficie autoprotegida tipo LBM(SBS)-50/G-FP R, Esterdan Plus 50/GP Elast. jardín, referencia 141222 de Danosa. Verde

- Propiedad del archivo: CONSTRUNARIO
- Formato: FIEBDC-3/2012
- Programa: Construnario Versión 3.51
- Fecha de los precios: 19/01/2023
- Divisa: EUR

**141306DAN** m2 Lámina bituminosa de superficie autoprotegida tipo LBM(SBS)-50/G-FP R, Esterdan Plus 50/GP Elast. jardín, referencia 141222 de Danosa. Verde
Precio: 20.44
Lámina bituminosa de superficie autoprotegida tipo LBM(SBS)-50/G-FP R, Esterdan Plus 50/GP Elast. jardín, referencia 141222 de Danosa. Verde Comportamiento frente a un fuego externo Broof(t1) - UNE-EN 1187; UNE-EN 13501-5 Reacción al fuego E - UNE-EN 11925-2; UNE-EN 13501-1 Estanquidad al agua Pasa - UNE-EN 1928 Resistencia a la tracción longitudinal 700 ± 200 N/5cm UNE-EN 12311-1 Resistencia a la tracción transversal 450 ± 150 N/5cm UNE-EN 12311-1 Elongación a la rotura longitudinal 45 ±15 % UNE-EN 12311-1 Elongación a la rotura transversal 45 ±15 % UNE-EN 12311-1 Resistencia a la penetración de raíces Pasa - UNE-EN 13948 Resistencia a la carga estática >15 kg UNE-EN 12730 Resistencia al impacto >1000 mm UNE-EN 12691 Resistencia al desgarro longitudinal PND N UNE-EN 12310-1 Resistencia al desgarro transversal PND N UNE-EN 12310-1 Resistencia de juntas: pelado de juntas PND - UNE-EN 12316-1 Resistencia de juntas: cizalla de la soldadura 450 ± 150 - UNE-EN 12317-1 Flexibilidad a bajas temperaturas < -15 ºC UNE-EN 1109 Factor de resistencia a la humedad 20.000 - UNE-EN 1931 Sustancias peligrosas PND - - Durabilidad flexibilidad -5 ± 5 ºC UNE-EN 1109 Durabilidad fluencia 100 ±10 ºC UN-EN 1110 Pasa = Positivo o correcto No pasa = Negativo PND = Prestación no determinada - = No exigible Masa nominal 5.0 kg/m² - Espesor nominal 3.5(SOLAPO) mm - Resistencia a la fluencia a altas temperaturas >100 ºC UN-EN 1110 Estabilidad dimensional a elevadas temperaturas (longitudinal) < 0.3 % UNE-EN 1107-1 Estabilidad dimensional a elevadas temperaturas (transversal) < 0.3 % UNE-EN 1107-1 Determinación de la pérdida de gránulos < 30 % UNE-EN 12039 Tolerancia de espesor de láminas = -0,3 mm, excepto láminas de espesor 2 y 2,4 mm con tolerancia =-0,2 mm. Tolerancia de masa de las láminas: -5% (mínimo) y +10% (máximo) del valor nominal. Lámina bituminosa de superficie autoprotegida tipo LBM(SBS)-50/G-FP R. Está compuesta por una armadura de fieltro de poliéster reforzado, recubierta por ambas caras con un mástico de betún modificado con elastómeros (SBS), acabada en su cara externa en gránulos de pizarra de color verde, como material de protección. En su cara interna, como material antiadherente, incorpora un film plástico de terminación. Lleva incorporados en su masa productos repelentes a las raíces. La lámina ESTERDAN PLUS 50/GP ELAST. VERDE JARDÍN, al estar constituida por un mástico de betún modificado con polímeros elastómeros tipo SBS que mejora sustancialmente al resto de másticos bituminosos, aporta unas prestaciones muy superiores en comportamiento a altas y bajas temperaturas, elasticidad y resistencia al envejecimiento, lo que conlleva una mayor durabilidad de la lámina y una mayor seguridad de la membrana impermeabilizante. La lámina ESTERDAN PLUS 50/GP ELAST. VERDE JARDÍN, al incorporar una armadura de fieltro de poliéster reforzado, presenta las siguientes ventajas que proporcionan beneficios concretos al sistema: VENTAJAS - Gran resistencia al desgarro. - Gran resistencia a la tracción y gran elongación a la rotura. - Gran resistencia al punzonamiento estático y dinámico. - Imputrescible. - Muy estable a largo plazo. - Gran estabilidad dimensional. BENEFICIOS - Buenas prestaciones en sistemas clavados. - Absorbe bien los movimientos estructurales. - Es, por tanto, una buena protección antipunzonante frente a daños mecánicos. - Conserva mejor sus propiedades con el paso del tiempo. - Colabora a aumentar la durabilidad de la lámina. - Limita las deformaciones y las tensiones en la membrana impermeabilizante. Esta lámina se puede utilizar en cubiertas sin pendiente (consultar DIT 550/10 “ESTERDAN PENDIENTE CERO”). Esta lámina está indicada para la impermeabilización de estructuras enterradas (muros de sótano) disponiendo de una evaluación técnica favorable (consultar DIT 567/11 “ESTERDAN – SELF DAN – POLYDAN ESTRUCTURAS ENTERRADAS”). Esta lámina está indicada para la impermeabilización de estructuras sometidas al tráfico de vehículos (cubiertas de rodadura y aparcamiento, soterramientos, etc… acabados en tierra vegetal) disponiendo de una evaluación técnica favorable (consultar DIT 569/11 “POLYDAN TRAFICO RODADO”). Código EAN: 8436035856985
