# Cinta impermeabilizante autoadhesiva con autoprotección metálica, Self-Dan, referencia 205003 de Danosa. Color natural. Ancho: 30 cm

- Propiedad del archivo: CONSTRUNARIO
- Formato: FIEBDC-3/2012
- Programa: Construnario Versión 3.51
- Fecha de los precios: 19/01/2023
- Divisa: EUR

**205003DAN** m Cinta impermeabilizante autoadhesiva con autoprotección metálica, Self-Dan, referencia 205003 de Danosa. Color natural. Ancho: 30 cm
Precio: 6.84
Cinta impermeabilizante autoadhesiva con autoprotección metálica, Self-Dan, referencia 205003 de Danosa. Color natural. Ancho: 30 cm Sustancias peligrosas PND - - Masa nominal 1.2 kg/m² - La Cinta autoadhesiva SELF-DAN 30cm es una cinta impermeabilizante autoadhesiva con autoprotección metálica compuesta por un mástico bituminoso de betún elastómero. Como material de protección de la cara externa de la cinta lleva una hoja de aluminio de 60/1000 mm de color natural, rojo o gris y como material de terminación en su cara interna, un film plástico antiadherente. Se presenta en rollos de 10 m de largo y en distintos anchos : 10, 15 y 30 cm. La Cinta autoadhesiva SELF-DAN 30cm, al estar constituida por un mástico de betún modificado con polímeros elastómeros tipo SBS que mejora sustancialmente al resto de másticos bituminosos, aporta unas prestaciones muy superiores en comportamiento a altas y bajas temperaturas, elasticidad y resistencia al envejecimiento, lo que conlleva una mejora de la durabilidad de la lámina y de la seguridad de la membrana impermeabilizante. VENTAJAS - Impermeabilidad total al agua y al vapor de agua. - Total flexibilidad del material para una perfecta adecuación al soporte. - Perfecta resistencia a la intemperie, tanto a bajas como a altas temperaturas. - Resistente a la acción de los rayos ultravioleta. - Perfecta adherencia sobre distintos tipos de soportes como puede ser hormigón, fibrocemento, metal, teja, paneles de aislamiento térmico (PIR, PUR, EPS, XPS, lana mineral soldable y otros aislamientos soldables). BENEFICIOS - Distintos colores para adecuarse al soporte. - Facilidad y rapidez de instalación, al no necesitar soplete para realizar la aplicación. - Se adapta a las superficies angulosas sin rasgarse ni romperse. - Permite adaptarse a superficies irregulares. - Gran capacidad de absorber movimientos del soporte sin romperse. Se utiliza para todo tipo de sellados, produciendo un corte inmediato de la humedad en remates de chimeneas, tubos, petos, carpinterías, grietas, bajantes claraboyas, etc. Código EAN: 8436035850396
