# Lámina nodular de polietileno de alta densidad para el drenaje y protección de la impermeabilización Danodren H25, referencia 314086 de Danosa. Medidas: 2,10 x 20

- Propiedad del archivo: CONSTRUNARIO
- Formato: FIEBDC-3/2012
- Programa: Construnario Versión 3.51
- Fecha de los precios: 19/01/2023
- Divisa: EUR

**314086DAN** m2 Lámina nodular de polietileno de alta densidad para el drenaje y protección de la impermeabilización Danodren H25, referencia 314086 de Danosa. Medidas: 2,10 x 20
Precio: 4.54
Lámina nodular de polietileno de alta densidad para el drenaje y protección de la impermeabilización Danodren H25, referencia 314086 de Danosa. Medidas: 2,10 x 20 Reacción al fuego E - EN 13501-1 Estanquidad al agua en estado líquido (10 kPa) Pasa - EN 1928 Resistencia a la tracción longitudinal >=400 N/50mm EN 12311-2 Resistencia a la tracción transversal >=300 N/50mm EN 12311-2 Alargamiento longitudinal >=30 % EN 12311-2 Alargamiento transversal >=20 % EN 12311-2 Resistencia al desgarro (por clavo) 500 ± 100 N EN 12310-1 Resistencia al pelado NPD N/50 mm EN 12317-2 Resistencia a la cizalla 170 ± 30 N/50mm - Resistencia al impacto >=300 mm EN 12691 Resistencia a una carga estática >=20 kg EN 12730 Durabilidad de la estanquidad frente al envejecimiento artificial (10 kPa) Pasa Pasa EN 1296 / EN 1928 Durabilidad de la estanquidad frente a los agentes químicos (10 kPa) Pasa Pasa EN 1847 / EN 1928 Sustancias peligrosas NPD - - DANODREN H25 es una lámina nodular de polietileno de alta densidad polietileno de alta densidad (PEAD) de color marrón para protección y drenaje vertical. Instalación fácil y rápida. Resistente a la rotura, al impacto y no deformable. Inalterable frente a los agentes químicos del suelo. Imputrescible. Gran durabilidad del edificio o estructura frente a la humedad y agresiones externas. Protege el muro evitando el contacto directo con la humedad y permite el drenaje del agua, limitando así la presión hidrostática en éste. Protege la lámina impermeabilizante frente a posibles punzonamientos provocados por las tierras de relleno. En casos de rehabilitación, se crea una cámara de aire entre el muro afectado por la humedad y el nuevo acabado, permitiendo así su ventilación y secado. Código EAN: 8436564491107
