# Mortero de rejuntado Arjunt Universal, referencia 350167 de Danosa. Junta universal (2-15 mm)

- Propiedad del archivo: CONSTRUNARIO
- Formato: FIEBDC-3/2012
- Programa: Construnario Versión 3.51
- Fecha de los precios: 19/01/2023
- Divisa: EUR

**350167DAN** u Mortero de rejuntado Arjunt Universal, referencia 350167 de Danosa. Junta universal (2-15 mm)
Precio: 7.20
Mortero de rejuntado Arjunt Universal, referencia 350167 de Danosa. Junta universal (2-15 mm) Apariencia Polvo Color Consultar muestrario Densidad aparente 1,10 Kg./L Intervalo granulométrico 0/0.03 mm. Agua de amasado 29% Tiempo de vida de la mezcla aprox. 1 hora Rendimiento Según tamaño de baldosa y anchura de junta. Clasificación según UNE EN 13888 CG2 AW Resistencia a la abrasión = 1000 mm3 Resistencia a la flexotracción seco = 2,5 MPa Resistencia a la flexotracción ciclos = 2,5 MPa Resistencia a la compresión seco = 15 MPa Resistencia a la compresión ciclos = 15 MPa Retracción = 3mm./m. Absorción de agua después de 30 min. = 2 g. Absorción de agua después de 240 min. = 5 g. ARJUNT UNIVERSAL es un mortero polímero modificado coloreado a base de conglomerantes hidráulicos, resinas y aditivos además de incorporar un agente biocida de amplio espectro que le conere al producto la capacidad alguicida y funguicida necesaria para su uso en contacto con agua y zonas húmedas. - Amplia gama de colores - Alguicida y funguicida (antihongos) - Fácil aplicación - Excelente trabajabilidad - Fácil limpieza - Elevadas prestaciones mecánicas - Efecto perlado - Alta resistencia a la abrasión Código EAN: 8436564493163
