# Membrana bicapa para aislamiento acústico de elementos rígidos y ruido de impacto Fonodan 900 HS, referencia 610203 de Danosa. Espesor: 3,9 mm. Medidas: 0,92 x 10 m

- Propiedad del archivo: CONSTRUNARIO
- Formato: FIEBDC-3/2012
- Programa: Construnario Versión 3.51
- Fecha de los precios: 19/01/2023
- Divisa: EUR

**610203DAN** m Membrana bicapa para aislamiento acústico de elementos rígidos y ruido de impacto Fonodan 900 HS, referencia 610203 de Danosa. Espesor: 3,9 mm. Medidas: 0,92 x 10 m
Precio: 15.74
Membrana bicapa para aislamiento acústico de elementos rígidos y ruido de impacto Fonodan 900 HS, referencia 610203 de Danosa. Espesor: 3,9 mm. Medidas: 0,92 x 10 m Masa nominal 2,3 kg EN 1849-1 Espesor 3,9 mm EN 1923 Tolerancia de espesor +/- 0,2 mm EN 823 Tolerancia Longitud y Anchura 1 % EN 822 [NO ENCONTRADO-//Productos.TOLERANCIA_ANCH:TEXTO@1]TOLERANCIA_ANCH:TEXTO 1 % Mejora al nivel de ruido de impacto ?Lw 23 dB EN 10140-3 Rigidez dinámica < 60 MN/m3 EN 29052-1 Trabajo de histéresis > 1,9 Nm EN 3386-1 Deformación remanente (24h comprimido al 50%, 23ºC) < 10 % EN 1856 Resistencia a la compresión al 25% > 35 kPa EN ISO 3386-1 Fator de resistencia a la difusión de vapor de agua, µ > 20.000 - EN 12086 Reacción al fuego NPD Euroclase UNE 23727 Conductividad térmica 0,070 W/mK EN 12667 Fonodan 900 HS es un producto bicapa formado por una membrana de alta densidad y un polietileno químicamente reticulado termo-soldado al anterior acabado en un geotextil. - Por su poca altura permite la rehabilitación acústica de forjados antiguos sin la necesidad de quitar el suelo existente ahorrando gastos en desescombro y acortando la duración de la obra. - La combinación de material hace que la rigidez dinámica disminuya y consecuentemente se consiga un mayor amortiguamiento a ruido de impacto, permitiendo cargas de peso pequeñas sin menoscabo del aislamiento. - Dota a los acabados cerámicos de aislamiento a ruido de impacto, mejorando los sistemas flotantes y consiguiendo mayor intimidad entre vecinos. - También aporta la sensación de flotabilidad en los revestimientos cerámicos que imitan madera en obra nueva y rehabilitación, haciendo más real la imitación. - Su alta resistencia a la humedad y a la difusión del vapor evita que se deteriore el sistema, aumentando su periodo útil. - Es inerte al ataque de microorganismos asegurando su durabilidad en el tiempo. Código EAN: 8436035851072
