# Pintura asfáltica de aplicación en frío Impridan 100, referencia 900002 de Danosa. Presentación: 30 l

- Propiedad del archivo: CONSTRUNARIO
- Formato: FIEBDC-3/2012
- Programa: Construnario Versión 3.51
- Fecha de los precios: 19/01/2023
- Divisa: EUR

**900002DAN** l Pintura asfáltica de aplicación en frío Impridan 100, referencia 900002 de Danosa. Presentación: 30 l
Precio: 6.89
Pintura asfáltica de aplicación en frío Impridan 100, referencia 900002 de Danosa. Presentación: 30 l Viscosidad a 25 °C 15 - 30 seg. UNE 104.281-5-5 Densidad relativa a 25 °C 0.94 ± 0.05 g/cm² UNE 104.281-5-4 Extracto seco 54 ± 2 % - Color Pardo oscuro - - Consistencia Viscosa - - Tiempo de secado al tacto 1 max. h UNE 104.281-5-12 Tiempo de secado para repintar 24 h UNE 104.281-5-12 Temperatura de aplicación =-5 °C - Rendimiento minimo 0.150 - 0.300 Kg/m² - Rendimiento máximo 0.5 Kg/m² - Capacidad de cubrición 5-6 m² /l/capa - IMPRIDAN 100 es una pintura asfáltica de aplicación en frío. Está constituido por la disolución de un betún asfáltico modificado y cargas minerales en un medio solvente. El IMPRIDAN 100, es un producto viscoso de aspecto uniforme y aplicación en frío que endurece por evaporación del disolvente. Una vez aplicado y seco, forma una película continua que presenta las siguientes ventajas que proporcionan beneficios concretos al sistema: VENTAJAS - Fácil aplicación. - De base disolvente. - Una vez aplicado no le afecta el agua. - Durable. - Alta velocidad de secado con respecto a las emulsiones de base acuosa. - Compuesto por betún modificado. BENEFICIOS - Se puede aplicar con cepillo, brocha, rodillo o pistola, adaptándose a las distintas superficies. - Buena adherencia a superficies pulidas y poco porosas: hormigones, acero, así como a madera. - Adecuado para aplicar en situaciones de alta humedad relativa: cuando se prevea lluvia o exista humedad en el ambiente. - Totalmente estable y de gran duración. - Se puede proceder impermeabilizar en plazos más cortos que en el caso de utilizar una emulsión de base acuosa. - Permite ser aplicado a temperaturas superiores a - 5 ºC. Código EAN: 8436035859597
