# Puertas correderas cortafuegos de Krode. Resistencia al fuego EI2 60 / 90 / 120 / 180 / 240

- Propiedad del archivo: CONSTRUNARIO
- Formato: FIEBDC-3/2012
- Programa: Construnario Versión 3.51
- Fecha de los precios: 20/01/2023
- Divisa: EUR

**PCCFKRO** u Puertas correderas cortafuegos de Krode. Resistencia al fuego EI2 60 / 90 / 120 / 180 / 240
Las puertas correderas cortafuegos diseñadas para el cierre y sectorización de huecos de grandes dimensiones, tanto posición siempre abierta, como en uso intensivo. Su funcionamiento puede ser manual, semiautomático o automático. Puertas cortafuegos correderas de una o dos hojas. Equipamiento estándar: Soporte guías estándar / Electroimán / Panel prelacado. Accesorios: *Regulador de velocidad: Mantienen velocidad constante. *Amortiguador de impacto: Amortigua y ajusta el cierre. *Puerta peatonal: Inscrita en la hoja corredera. *Acabado en acero Inoxidable. *Puerta en uso intensivo.
