# Baldosa para suelo, porcelánico, de la serie Aitana de Undefasa. 60x60. Beige

- Propiedad del archivo: CONSTRUNARIO
- Formato: FIEBDC-3/2012
- Programa: Construnario Versión 3.51
- Fecha de los precios: 20/01/2023
- Divisa: EUR

**AI60UND** m2 Baldosa para suelo, porcelánico, de la serie Aitana de Undefasa. 60x60. Beige
Nuestros porcelánicos tienen mucha menos absorción de agua: un 0.1% frente al 0.5% que marca la normativa ISO. Ello los hace mucho más resistentes frente a temperaturas extremas. PORCELÁNICO EXTRA HARD Nuestros porcelánicos son más duros y resistentes a la rotura porque están elaborados con una base porcelánica de gran pureza y una severa y larga cocción a alta temperatura. Así conseguimos un coeficiente de 45 N/mm2 , un 30% más elevado que la norma general. Si en la colocación del suelo existen los inevitables huecos sin material de agarre nuestro porcelánico ofrece una mayor resistencia. Los colocadores consultados coinciden en que cuesta de cortar, esto es debido a la mayor cocción que le da dureza
