# Equipo de señalización referencia STPA3 de Normalux. Autotest. Distancia máxima visión: 24 m

- Propiedad del archivo: CONSTRUNARIO
- Formato: FIEBDC-3/2012
- Programa: Construnario Versión 3.51
- Fecha de los precios: 20/01/2023
- Divisa: EUR

**STPA3** u Equipo de señalización referencia STPA3 de Normalux. Autotest. Distancia máxima visión: 24 m
Los equipos de señalización STEELED han sido diseñados para ofrecer una gran distancia de visibilidad de 24 metros al mismo tiempo que ofrecen un diseño innovador y funcional. Realizados con envolvente de acero inoxidable y banderola de metacrilato que garantizan su robustez y durabilidad.
