# Puerta rápida enrollable de acero, referencia PR10 de Inkema

- Propiedad del archivo: CONSTRUNARIO
- Formato: FIEBDC-3/2012
- Programa: Construnario Versión 3.51
- Fecha de los precios: 23/01/2023
- Divisa: EUR

**PR10** u Puerta rápida enrollable de acero, referencia PR10 de Inkema
La Puerta Rápida Enrollable de Inkema está compuesta por una lona de PVC con unos refuerzos interiores y sujeta a un bastidor metálico el cual incorpora un motor-reductor. Esta puerta rápida industrial está concebida especialmente para aplicaciones interiores de uso intensivo. Facilita un tráfico fluido gracias a su alta velocidad de apertura y cierre, con el consiguiente, un ahorro energético y un mayor rendimiento de trabajo. Ha sido diseñada para uso en almacenes, centros logísticos, locales y cualquier tipo de planta productiva en las que se realiza un flujo intenso de mercancías asegurando siempre un elevado nivel de estanqueidad.
