# Puerta vertical elevable de lona de dos capas, modelo NK2 double de Championdoor

- Propiedad del archivo: CONSTRUNARIO
- Formato: FIEBDC-3/2012
- Programa: Construnario Versión 3.51
- Fecha de los precios: 24/01/2023
- Divisa: EUR

**NK2** u Puerta vertical elevable de lona de dos capas, modelo NK2 double de Championdoor
NK2 Double es una puerta vertical elevable de lona de dos capas. Debido a su estructura de marco rígido, es excelente para lugares que requieren puertas exteriores extremadamente grandes. NK2 Double es apropiada para puertas de hangares y accesos de puertos y astilleros. La versión para espacios polvorientos es una solución perfecta para minas y, por ejemplo, las puertas de los almacenes de materia prima de las plantas térmicas. Se dispone de diversos sistemas automáticos de apertura y cierre. NK2 Double también se puede fabricar en tamaños especiales, sin límite de tamaño. Las puertas NK2 Double y NK4 Warm también son excelentes como puertas de hangares: la anchura y la altura totales son ilimitadas gracias a la solución de umbrales de soporte elevables Champion Door (múltiples puertas). Tamaño de las puertas: Cualquier tamaño
