# Puerta vertical elevable de lona de dos capas, modelo NK4 double de Championdoor. Aislamiento adicional, térmico y acústico

- Propiedad del archivo: CONSTRUNARIO
- Formato: FIEBDC-3/2012
- Programa: Construnario Versión 3.51
- Fecha de los precios: 24/01/2023
- Divisa: EUR

**NK4** u Puerta vertical elevable de lona de dos capas, modelo NK4 double de Championdoor. Aislamiento adicional, térmico y acústico
Champion Door ofrece muchas alternativas distintas para instalaciones industriales y dependencias comerciales, teniendo siempre en cuenta las circunstancias particulares de cada vano. Las puertas industriales NK4 Warm son elevables de dos capas con partición, como las NK2 Double, solo que con dos capas de aislamiento adicionales, una térmica y otra acústica. El valor térmico de la NK4 Warm (U) es de 0,71 W/(m2 * K), aislamiento adicional hasta 0,57 W/(m2•K). Las aplicaciones funcionales de NK4 Warm incluyen hangares para aviones, muelles de astilleros, aberturas para puentes grúa y techados de fábricas. Las excelentes propiedades de atenuación acústica de NK4 Warm también la convierten en una elección excelente como separador de espacios interiores. Tamaño de las puertas: Cualquier tamaño
