# Tarjeta de comunicación serie RS485, para las centrales analógicas de la serie ID3000

- Propiedad del archivo: CONSTRUNARIO
- Formato: FIEBDC-3/2012
- Programa: Construnario Versión 3.51
- Fecha de los precios: 25/01/2023
- Divisa: EUR

**020-479** u Tarjeta de comunicación serie RS485, para las centrales analógicas de la serie ID3000
Tarjeta interfaz ISO-RS485 (020-479) de comunicaciones RS485 para centrales ID3000
