# Tarjeta estandar de 2 lazos direccionables con microprocesador para ID3000 (020-549)

- Propiedad del archivo: CONSTRUNARIO
- Formato: FIEBDC-3/2012
- Programa: Construnario VersiĆ³n 3.51
- Fecha de los precios: 25/01/2023
- Divisa: EUR

**020-549** u Tarjeta estandar de 2 lazos direccionables con microprocesador para ID3000 (020-549)
Tarjeta opcional estandar de 2 lazos direccionables con microprocesador para centrales ID3000.
