# Detector analógico IQ8 óptico/superficie 802371-SMK

- Propiedad del archivo: CONSTRUNARIO
- Formato: FIEBDC-3/2012
- Programa: Construnario Versión 3.51
- Fecha de los precios: 25/01/2023
- Divisa: EUR
- Código: honeywell-li (15/02/2023)

**104002** u Detector analógico IQ8 óptico/superficie 802371-SMK
Suministro e instalación de detector óptico de humos IQ8. Provisto de microprocesador individual con funcionamiento en sistemas de inteligencia distribuida, función de autocomprobación, modo fallo CPU, memoria de datos de alarma y funcionamiento, indicación de alarma, direccionamiento por software e indicación de tipo de funcionamiento. El detector incorpora módulo aislador de línea y acepta la conexión en paralelo de elemento indicador de acción. Incluye base 805590 intercambiable con el resto de detectores IQ8 y zócalo para instalación de tubo visto SMK-IQ8. Aprobado según los requisitos de: EN54-7 y EN54-17 Totalmente instalado, programado y funcionando según planos y pliego de condiciones. Marca ESSER Modelo 802371-SMK.

| Código | Ud | Descripción | Rendimiento |
|---|---|---|---|
| 802371 | u | 802371 Detector IQ8 óptico (material) | 1.000 |
| 805590 | u | 805590 Base estándar para detectores serie IQ8 e IQ8Quad (material) | 1.000 |
| SMK-IQ8 | u | SMK-IQ8 Zócalo de superficie para detectores serie IQ8 e IQ8Quad (material) | 1.000 |
| TO01800 | h | Oficial 1ª electricista (mano de obra) | 0.300 |
| WW00300 | u | Material complementario o pzas. E (material) | 1.000 |
| WW00400 | u | Pequeño material (material) | 1.000 |
| ATC99999 | h | Programación oficial especializado (mano de obra) | 0.050 |

## Recursos

**802371** u 802371 Detector IQ8 óptico
Detector IQ8 óptico de humos, provisto de microprocesador individual con funcionamiento en sistemas de inteligencia distribuida, función de autocomprobación, modo fallo CPU, memoria de datos de alarma y funcionamiento, indicación de alarma, direccionamiento por software e indicación de tipo de funcionamiento. El detector incorpora módulo aislador de cortocircuito de línea y acepta la conexión en paralelo de elemento indicador de acción. Especificación detector: EN54-7. Requiere base de conexión 805590 no incluida.

**805590** u 805590 Base estándar para detectores serie IQ8 e IQ8Quad
Base estándar para detectores serie IQ8 e IQ8Quad.

**SMK-IQ8** u SMK-IQ8 Zócalo de superficie para detectores serie IQ8 e IQ8Quad
Zócalo de superficie para montaje de detectores serie IQ8 e IQ8Quad con tubo visto.
