# Detector analógico IQ8 O2T doble óptico térmico/superficie 802374-SMK

- Propiedad del archivo: CONSTRUNARIO
- Formato: FIEBDC-3/2012
- Programa: Construnario Versión 3.51
- Fecha de los precios: 25/01/2023
- Divisa: EUR
- Código: honeywell-li (15/02/2023)

**104006** u Detector analógico IQ8 O2T doble óptico térmico/superficie 802374-SMK
Suministro e instalación de Detector multisensorial IQ8 O2T, provisto de doble sensor óptico con ángulos de medición óptica diferentes y sensor de temperatura para garantizar la detección de diferentes tipos de incendio desde aquellos cuya característica principal es el desprendimiento lento de partículas de humo a fuegos abiertos con nivel de sensibilidad constante. El detector multisensorial O2T es también adecuado para su uso en aplicaciones con temperaturas habituales de más de 65ºC. El detector incorpora módulo aislador de línea y acepta la conexión en paralelo de elemento indicador de acción. Incluye base 805590 intercambiable con el resto de detectores IQ8 y zócalo para instalación de tubo visto SMK-IQ8. Aprobado según los requisitos de: EN54-7/5 B y EN54-17 Totalmente instalado, programado y funcionando según planos y pliego de condiciones. Marca ESSER Modelo 802374-SMK.

| Código | Ud | Descripción | Rendimiento |
|---|---|---|---|
| 802374 | u | 802374 Detector analógico IQ8 O2T doble óptico térmico (material) | 1.000 |
| 805590 | u | 805590 Base estándar para detectores serie IQ8 e IQ8Quad (material) | 1.000 |
| SMK-IQ8 | u | SMK-IQ8 Zócalo de superficie para detectores serie IQ8 e IQ8Quad (material) | 1.000 |
| TO01800 | h | Oficial 1ª electricista (mano de obra) | 0.300 |
| WW00300 | u | Material complementario o pzas. E (material) | 1.000 |
| WW00400 | u | Pequeño material (material) | 1.000 |
| ATC99999 | h | Programación oficial especializado (mano de obra) | 0.050 |

## Recursos

**802374** u 802374 Detector analógico IQ8 O2T doble óptico térmico
Detector IQ8 multisensorial O2T, provisto de microprocesador individual con funcionamiento en sistemas de inteligencia distribuida, función de autocomprobación, modo fallo CPU, memoria de datos de alarma y funcionamiento, indicación de alarma, direccionamiento por software e indicación de tipo de funcionamiento. El detector incorpora módulo aislador de cortocircuito línea y acepta la conexión en paralelo de elemento indicador de acción. Especificación de detector EN54-7/5 B. Requiere base de conexión 805590 no incluida.

**805590** u 805590 Base estándar para detectores serie IQ8 e IQ8Quad
Base estándar para detectores serie IQ8 e IQ8Quad.

**SMK-IQ8** u SMK-IQ8 Zócalo de superficie para detectores serie IQ8 e IQ8Quad
Zócalo de superficie para montaje de detectores serie IQ8 e IQ8Quad con tubo visto.
