# Detector analógico IQ8 termovelocimétrico/superficie 802271-SMK

- Propiedad del archivo: CONSTRUNARIO
- Formato: FIEBDC-3/2012
- Programa: Construnario Versión 3.51
- Fecha de los precios: 25/01/2023
- Divisa: EUR
- Código: honeywell-li (15/02/2023)

**104010** u Detector analógico IQ8 termovelocimétrico/superficie 802271-SMK
Suministro e instalación de Detector IQ8 termovelocimétrico, con sensor semiconductor de actuación rápida para garantizar una detección fiable de incendios donde la característica principal de estos sea la emisión de calor. Provisto de microprocesador individual con funcionamiento en sistemas de inteligencia distribuida, función de autocomprobación, modo fallo CPU, memoria de datos de alarma y funcionamiento, indicación de alarma, direccionamiento por software e indicación de tipo de funcionamiento. Incorpora módulo aislador de línea y acepta la conexión en paralelo de elemento indicador de acción. Incluye base 805590 intercambiable con el resto de detectores IQ8 y zócalo para instalación de tubo visto SMK-IQ8. Aprobado según los requisitos de: EN54-5 A1 y EN54-17 Totalmente instalado, programado y funcionando según planos y pliego de condiciones. Marca ESSER Modelo 802271-SMK.

| Código | Ud | Descripción | Rendimiento |
|---|---|---|---|
| 802271 | u | 802271 Detector analógico IQ8 termovelocimétrico (material) | 1.000 |
| 805590 | u | 805590 Base estándar para detectores serie IQ8 e IQ8Quad (material) | 1.000 |
| SMK-IQ8 | u | SMK-IQ8 Zócalo de superficie para detectores serie IQ8 e IQ8Quad (material) | 1.000 |
| TO01800 | h | Oficial 1ª electricista (mano de obra) | 0.300 |
| WW00300 | u | Material complementario o pzas. E (material) | 1.000 |
| WW00400 | u | Pequeño material (material) | 1.000 |
| ATC99999 | h | Programación oficial especializado (mano de obra) | 0.050 |

## Recursos

**802271** u 802271 Detector analógico IQ8 termovelocimétrico
Detector IQ8 termovelocimétrico, provisto de microprocesador individual con funcionamiento en sistemas de inteligencia distribuida, función de autocomprobación, modo fallo CPU, memoria de datos de alarma y funcionamiento, indicación de alarma, direccionamiento por software e indicación de tipo de funcionamiento.

**805590** u 805590 Base estándar para detectores serie IQ8 e IQ8Quad
Base estándar para detectores serie IQ8 e IQ8Quad.

**SMK-IQ8** u SMK-IQ8 Zócalo de superficie para detectores serie IQ8 e IQ8Quad
Zócalo de superficie para montaje de detectores serie IQ8 e IQ8Quad con tubo visto.
