# Detector analógico IQ8QUAD O2T con sirena y mensaje de voz 802386

- Propiedad del archivo: CONSTRUNARIO
- Formato: FIEBDC-3/2012
- Programa: Construnario Versión 3.51
- Fecha de los precios: 25/01/2023
- Divisa: EUR
- Código: honeywell-li (15/02/2023)

**104017** u Detector analógico IQ8QUAD O2T con sirena y mensaje de voz 802386
Suministro e instalación de detector multisensorial IQ8 O2T con sirena incorporada y posibilidad de mensajes de voz incorporados en el mismo detector, provisto de doble sensor óptico con ángulos de medición óptica diferentes y sensor de temperatura para garantizar la detección de diferentes tipos de incendio desde aquellos cuya característica principal es el desprendimiento lento de partículas de humo a fuegos abiertos con nivel de sensibilidad constante. El detector multisensorial IQ8 O2T es también adecuado para su uso en aplicaciones con temperaturas habituales de más de 65ºC. Provisto de microprocesador individual con funcionamiento en sistemas de inteligencia distribuida, función de autocomprobación, modo fallo CPU, memoria de datos de alarma y funcionamiento, indicación de alarma, direccionamiento por software e indicación de tipo de funcionamiento. El detector incorpora en si mismo, sirena de hasta 92dB/1m, en línea con EN54. La potencia sonora es configurable en cuanto a tonos (8 tonos ajustables) y a volumen individual por detector, pudiendo incluso aumentar el volumen progresivamente. Y como punto más diferenciador, el detector incorpora mensaje de voz, que permite la posibilidad de intercalar mensajes de voz entre los tonos de aviso y permite avisar a los usuarios de las instalaciones de cualquier evento detectado por el sistema de detección de incendios. Ya es posible, sin emplear elementos adicionales, una evacuación escalonada en función del plan de evacuación del propio edificio. Por otro lado, incorpora módulo aislador de línea y acepta la conexión en paralelo de elemento indicador de acción. Incluye base 805590 intercambiable con el resto de detectores IQ8. Aprobado según los requisitos de: EN54-7/5 B y EN54-17 Totalmente instalado, programado y funcionando según planos y pliego de condiciones. Marca ESSER Modelo 802386.

| Código | Ud | Descripción | Rendimiento |
|---|---|---|---|
| 802386 | u | 802386 Detector analógico IQ8 O2T con sirena y mensaje de voz (material) | 1.000 |
| 805590 | u | 805590 Base estándar para detectores serie IQ8 e IQ8Quad (material) | 1.000 |
| TO01800 | h | Oficial 1ª electricista (mano de obra) | 0.300 |
| WW00300 | u | Material complementario o pzas. E (material) | 1.000 |
| WW00400 | u | Pequeño material (material) | 1.000 |
| ATC99999 | h | Programación oficial especializado (mano de obra) | 0.050 |

## Recursos

**802386** u 802386 Detector analógico IQ8 O2T con sirena y mensaje de voz
Detector IQ8Quad multisensorial O2T, provisto de microprocesador individual con funcionamiento en sistemas de inteligencia distribuida, función de autocomprobación, modo fallo CPU, memoria de datos de alarma y funcionamiento, indicación de alarma, direccionamiento por software e indicación de tipo de funcionamiento.

**805590** u 805590 Base estándar para detectores serie IQ8 e IQ8Quad
Base estándar para detectores serie IQ8 e IQ8Quad.
