# Detector analógico IQ8 OTBLUE para conductos de ventilación

- Propiedad del archivo: CONSTRUNARIO
- Formato: FIEBDC-3/2012
- Programa: Construnario Versión 3.51
- Fecha de los precios: 25/01/2023
- Divisa: EUR
- Código: honeywell-li (15/02/2023)

**104018** u Detector analógico IQ8 OTBLUE para conductos de ventilación
Suministro e instalación de detector multisensorial IQ8 OTblue para conductos de ventilación y climatización por efecto venturi, provisto de sensor óptico de luz azul y sensor de temperatura para garantizar la detección de diferentes tipos de incendio desde aquellos cuya característica principal es el desprendimiento lento de partículas de humo a fuegos abiertos con nivel de sensibilidad constante. Con prestaciones equivalentes que un detector iónico. Incluye kit de instalación para conductos 781463, base 805590 y tubería de 1,5 metros modelo 781467. Led de indicación de alarma. Caja de plástico con ventana transparente y filtro. Incorpora módulo aislador de cortocircuitode linea. Aprobado según los requisitos de: EN54-7/5 A2 y EN54-17 Totalmente instalado, programado y funcionando según planos y pliego de condiciones. Marca ESSER Modelo 802379/781463/781467.

| Código | Ud | Descripción | Rendimiento |
|---|---|---|---|
| 802379 | u | 802379 Detector analógico IQ8 OTBLUE para conductos de ventilación (material) | 1.000 |
| 805590 | u | 805590 Base estándar para detectores serie IQ8 e IQ8Quad (material) | 1.000 |
| 781463 | u | 781463 Base para conductos de ventilación (material) | 1.000 |
| 781467 | u | 781467 Tubería de aspiración Venturi (material) | 1.000 |
| TO01800 | h | Oficial 1ª electricista (mano de obra) | 0.300 |
| WW00300 | u | Material complementario o pzas. E (material) | 1.000 |
| WW00400 | u | Pequeño material (material) | 1.000 |
| ATC99999 | h | Programación oficial especializado (mano de obra) | 0.050 |

## Recursos

**802379** u 802379 Detector analógico IQ8 OTBLUE para conductos de ventilación
Detector multisensor analógico-algorítmico OTBlue serie IQ8 para uso con caja de detector de conducto de ventilación referencia 781463. Configuración especial para funcionamiento como detector de conducto. Incorpora todas las características de detección necesarias para conductos de ventilación sin necesidad de utilizar detección iónica. Requiere Kit de instalación en conducto 781443, base 805590 no incluida. Provisto de módulo aislador de cortocircuito de línea. Precisa tubería de efecto venturi 781466, 781467 o 781468, según ancho de conducto.

**805590** u 805590 Base estándar para detectores serie IQ8 e IQ8Quad
Base estándar para detectores serie IQ8 e IQ8Quad.

**781463** u 781463 Base para conductos de ventilación
Caja de detector para conductos de ventilación para utilización en combinación con detector multisensorial 802379 +805590 y tubo de aspiración Venturi, 781466, 781467 o 781468 según ancho de conducto.

**781467** u 781467 Tubería de aspiración Venturi
Tubo de aspiración Venturi de 1,5 metros de longitud. Compatible con la caja del detector de conductos 781463 para conductos entre 600mm y 1400mm.
