# Base con protección IP43 ambientes húmedos

- Propiedad del archivo: CONSTRUNARIO
- Formato: FIEBDC-3/2012
- Programa: Construnario Versión 3.51
- Fecha de los precios: 25/01/2023
- Divisa: EUR
- Código: honeywell-li (15/02/2023)

**104018.1** u Base con protección IP43 ambientes húmedos
Base de tubo con protección IP43 para detectores IQ8 e IQ8Quad para ambientes húmedos Zócalo adaptador para ambientes húmedos diseñado para entrada de tubo de superficie. Dispone de tres entradas para prensaestopas M20. Adecuado para base 805590. Material: ABS Protección: IP43 Color: blanco, similar a RAL 9010. Modelo 805572.50

| Código | Ud | Descripción | Rendimiento |
|---|---|---|---|
| 805572.50 | u | Base adicional IP43 ambientes hímedos (material) | 1.000 |
| TO01800 | h | Oficial 1ª electricista (mano de obra) | 0.300 |
| WW00300 | u | Material complementario o pzas. E (material) | 1.000 |
| WW00400 | u | Pequeño material (material) | 1.000 |

## Recursos

**805572.50** u Base adicional IP43 ambientes hímedos
Base adicional IP43 para detectores IQ8 e IQ8Quad con entrada de tubo M20, para ambientes húmedos. No incluye prensaestopas.
