# Módulo TAL 1 entrada/1 salida de rele con aislador 804868

- Propiedad del archivo: CONSTRUNARIO
- Formato: FIEBDC-3/2012
- Programa: Construnario Versión 3.51
- Fecha de los precios: 25/01/2023
- Divisa: EUR
- Código: honeywell-li (15/02/2023)

**104101** u Módulo TAL 1 entrada/1 salida de rele con aislador 804868
Suministro e instalación de módulo IQ8 TAL de 1 entrada técnica más 1 salida de relé 804868 ,con aislador de cortocircuito de lazo incorporado , para conexión al lazo de detección de incendios esserbus sin necesidad de alimentación externa. Provisto de led indicador de entrada activada y llave para prueba de activación, apertura de la tapa para acceder al módulo electrónico y rearme. Instalación directa sobre caja de mecanismo universal ABS azul con puerta abatible. Con un grado de protección IP43, para grado IP55 se requiere cubierta ref. 704965. Incluye caja de superficie 704981. Conforme al Reglamento (UE) nº 305/2011 del Parlamento Europeo relativo a los productos de la construcción. Aprobado VDS según los requisitos de: EN54-13, EN54-17 y EN54-18 con certificado DoP: 20792130701 Totalmente instalado, programado y funcionando según planos y pliego de condiciones. Marca ESSER Modelo 804868.

| Código | Ud | Descripción | Rendimiento |
|---|---|---|---|
| 804868 | u | 804868 Mód. TAL 1 entrada técnica 1 salida relé y aislador (material) | 1.000 |
| 704981 | u | 704981 Caja montaje superficie de 1 módulo TAL color azul (material) | 1.000 |
| TO01800 | h | Oficial 1ª electricista (mano de obra) | 1.000 |
| WW00300 | u | Material complementario o pzas. E (material) | 1.000 |
| WW00400 | u | Pequeño material (material) | 1.000 |
| ATC99999 | h | Programación oficial especializado (mano de obra) | 0.050 |

## Recursos

**804868** u 804868 Mód. TAL 1 entrada técnica 1 salida relé y aislador
Módulo IQ8 TAL de 1 entrada técnica más 1 salida de relé 804868 ,con aislador de cortocircuito de lazo incorporado , para conexión al lazo de detección de incendios esserbus sin necesidad de alimentación externa. Provisto de led indicador de entrada activada y llave para prueba de activación, apertura de la tapa para acceder al módulo electrónico y rearme. Instalación directa sobre caja de mecanismo universal ABS azul con puerta abatible. Con un grado de protección IP43, para grado IP55 se requiere cubierta ref. 704965. necesaria caja de superficie 704981.

**704981** u 704981 Caja montaje superficie de 1 módulo TAL color azul
Caja para montaje color azul para módudlo 804868 IQ8 TAL. Instalaión en superficie par tubo visto o empotrado ref 704981
