# Transponder 12 salidas de relé de lazo 868610.10

- Propiedad del archivo: CONSTRUNARIO
- Formato: FIEBDC-3/2012
- Programa: Construnario Versión 3.51
- Fecha de los precios: 25/01/2023
- Divisa: EUR
- Código: honeywell-li (15/02/2023)

**104106** u Transponder 12 salidas de relé de lazo 868610.10
Suministro e instalación de módulo transponder 808610.10 para conexión al lazo de detección de incendios esserbus, provisto de 12 salidas de relé programables NA o NC. Parámetros de relé 30Vcc / 1A. Solo necesita una dirección por lazo. Máximo 100 transponder por central y/o, 31 transponder por lazo , y/o 32 transponder por zona detector.Montado en caja de superficie modelo 788650.10, fabricada en plástico y un índice de protección IP40. Requiere alimentación externa 24 Vcc ó 12 Vcc. Conforme al Reglamento (UE) nº 305/2011 del Parlamento Europeo relativo a los productos de la construcción. Aprovado VDS, CNBOP, BOSEC según los requisitos de: EN54-17 y EN54-18 Con certificado DoP 20611130701 Totalmente instalado, programado y funcionando según planos y pliego de condiciones. Marca ESSER Modelo 808610.10.

| Código | Ud | Descripción | Rendimiento |
|---|---|---|---|
| 808610.10 | u | 808610.10 Transponder 12 salidas de rele de lazo (material) | 1.000 |
| 788650.10 | u | 788650.10 Caja de superficie color blanco (material) | 1.000 |
| TO01800 | h | Oficial 1ª electricista (mano de obra) | 0.300 |
| WW00300 | u | Material complementario o pzas. E (material) | 1.000 |
| WW00400 | u | Pequeño material (material) | 1.000 |
| ATC99999 | h | Programación oficial especializado (mano de obra) | 0.050 |

## Recursos

**808610.10** u 808610.10 Transponder 12 salidas de rele de lazo
Transponder para conexión al lazo de detección de incendios Esserbus Plus 808610.10, provisto de 12 salidas de relé, 11 de ellos totalmente programables en NA o NC. Parámetros de relé 30Vcc / 1Amp (máx. 3 Amp cada transpondedor), ocupa una unica dirección por lazo. Requiere caja 788650.10 o 788651.10 para empotrar. Requiere alimentación externa de 24 Vcc ó 12 Vcc..

**788650.10** u 788650.10 Caja de superficie color blanco
Caja de superficei color blanco 788650.10 para alojamiento de transponder fabricada en plástico de montaje superficial puede alojar en su interior 1 transponder para lazo.
