# Detector analógico IQ8 alta temperatura 802177

- Propiedad del archivo: CONSTRUNARIO
- Formato: FIEBDC-3/2012
- Programa: Construnario Versión 3.51
- Fecha de los precios: 25/01/2023
- Divisa: EUR
- Código: honeywell-li (15/02/2023)

**104107** u Detector analógico IQ8 alta temperatura 802177
Suministro e instalación de detector IQ8 de alta temperatura, con sensor semiconductor de actuación rápida para garantizar una detección fiable de incendios donde la característica principal de estos sea la emisión de calor. Provisto de microprocesador individual con funcionamiento en sistemas de inteligencia distribuida, función de autocomprobación, modo fallo CPU, memoria de datos de alarma y funcionamiento, indicación de alarma, direccionamiento por software e indicación de tipo de funcionamiento. Incorpora módulo aislador de línea y acepta la conexión en paralelo de elemento indicador de acción. Incluye base 805590 intercambiable con el resto de detectores IQ8. Aprobado según los requisitos de: EN54-5 BS y EN54-17 Totalmente instalado, programado y funcionando según planos y pliego de condiciones. Marca ESSER Modelo 802177.

| Código | Ud | Descripción | Rendimiento |
|---|---|---|---|
| 802177 | u | 802177 Detector analógico IQ8 alta temperatura (material) | 1.000 |
| 805590 | u | 805590 Base estándar para detectores serie IQ8 e IQ8Quad (material) | 1.000 |
| TO01800 | h | Oficial 1ª electricista (mano de obra) | 0.300 |
| WW00300 | u | Material complementario o pzas. E (material) | 1.000 |
| WW00400 | u | Pequeño material (material) | 1.000 |
| ATC99999 | h | Programación oficial especializado (mano de obra) | 0.050 |

## Recursos

**802177** u 802177 Detector analógico IQ8 alta temperatura
Detector IQ8 de alta temperatura, provisto de microprocesador individual con funcionamiento en sistemas de inteligencia distribuida, función de autocomprobación, modo fallo CPU, memoria de datos de alarma y funcionamiento, indicación de alarma, direccionamiento por software e indicación de tipo de funcionamiento.

**805590** u 805590 Base estándar para detectores serie IQ8 e IQ8Quad
Base estándar para detectores serie IQ8 e IQ8Quad.
