# Sirena IQ8Alarm con mensaje (roja) 807332

- Propiedad del archivo: CONSTRUNARIO
- Formato: FIEBDC-3/2012
- Programa: Construnario Versión 3.51
- Fecha de los precios: 25/01/2023
- Divisa: EUR
- Código: honeywell-li (15/02/2023)

**104202** u Sirena IQ8Alarm con mensaje (roja) 807332
Suministro e instalación de Sirena IQ8 Alarm color rojo 807322R con conexión directa a lazo esserbusPLus en sistemas con centrales de la serie IQ8Control C/M y FlexES. La sirena permite su programación como un elemento más del lazo y no requiere alimentación externa. Provista de módulo aislador de cortocircuito de línea. La sirena incorpora mensajes de voz y tonos programables. Intensidad acústica máxima 99 dB a 1 m. Índice de protección IP 31. Máximo 32 por lazo / 128 por central Máximo 32 por cada lazo de la central FlexES Control .Es posible aumentar el índice de protección a IP65 mediante la base 806202. Conforme al Reglamento (UE) nº 305/2011 del Parlamento Europeo relativo a los productos de la construcción. Aprobado en VDS con G 206003 según los requisitos de : EN54-3, EN54-17 y con Nr. DoP-21430171215. Totalmente instalada, programada y funcionando según planos y pliego de condiciones. Marca ESSER Modelo 807322R.

| Código | Ud | Descripción | Rendimiento |
|---|---|---|---|
| 807322R | u | 807322R Sirena IQ8Alarm con mensaje (roja) (material) | 1.000 |
| TO01800 | h | Oficial 1ª electricista (mano de obra) | 0.300 |
| WW00300 | u | Material complementario o pzas. E (material) | 1.000 |
| WW00400 | u | Pequeño material (material) | 1.000 |
| ATC99999 | h | Programación oficial especializado (mano de obra) | 0.050 |

## Recursos

**807322R** u 807322R Sirena IQ8Alarm con mensaje (roja)
Sirena IQ8 Alarm color rojo con conexión directa a lazo esserbusPLus en sistemas con centrales de la serie IQ8Control C/M y FlexES. La sirena permite su programación como un elemento más del lazo y no requiere alimentación externa. Provista de módulo aislador de cortocircuito de línea. La sirena incorpora mensajes de voz y tonos programables (con un máximo de 5 idiomas nacionales) . Intensidad acústica máxima 99 dB a 1 m. Índice de protección IP 31.
