# Sirena IQ8Alarm con flash y mensaje de voz (roja) 807372

- Propiedad del archivo: CONSTRUNARIO
- Formato: FIEBDC-3/2012
- Programa: Construnario Versión 3.51
- Fecha de los precios: 25/01/2023
- Divisa: EUR
- Código: honeywell-li (15/02/2023)

**104204** u Sirena IQ8Alarm con flash y mensaje de voz (roja) 807372
Sirena IQ8Alarm color rojo 807372RR, con conexión directa a lazo esserbusPLus en sistemas con centrales de la serie IQ8Control C/M y FlexES. La sirena permite su programación como un elemento más del lazo y no requiere alimentación externa. Incorpora flash, mensajes de voz y tonos programables. Provista de módulo aislador de cortocircuito de línea. Intensidad acústica máxima 99 dB a 1 m. Índice de protección IP 31. Máximo 32 por lazo / 128 por central Máximo 32 por cada lazo de la central FlexES .Es posible aumentar el índice de protección a IP65 mediante la base 806202. Conforme al Reglamento (UE) nº 305/2011 del Parlamento Europeo relativo a los productos de la construcción. Aprobado en VDS con G 206002 según los requisitos de : EN54-3, EN54-23 y Nr. DoP-21431171215. Totalmente instalada, programada y funcionando según planos y pliego de condiciones. Marca ESSER Modelo 807372RR."

| Código | Ud | Descripción | Rendimiento |
|---|---|---|---|
| 807372RR | u | 807372RR Sirena IQ8Alarm con flash y mensaje (roja) (material) | 1.000 |
| 807214RR | u | 807214RR Flash IQ8Alarm (rojo) EN54-23 (material) | 1.000 |
| TO01800 | h | Oficial 1ª electricista (mano de obra) | 0.300 |
| WW00300 | u | Material complementario o pzas. E (material) | 1.000 |
| WW00400 | u | Pequeño material (material) | 1.000 |
| ATC99999 | h | Programación oficial especializado (mano de obra) | 0.050 |

## Recursos

**807372RR** u 807372RR Sirena IQ8Alarm con flash y mensaje (roja)
Sirena IQ8 Alarm color rojo con conexión directa a lazo esserbusPLus en sistemas con centrales de la serie IQ8Control C/M y FlexES. La sirena permite su programación como un elemento más del lazo y no requiere alimentación externa. Provista de módulo aislador de cortocircuito de línea. La sirena incorpora mensajes de voz y tonos programables. Intensidad acústica máxima 99 dB a 1 m. Índice de protección IP 31.

**807214RR** u 807214RR Flash IQ8Alarm (rojo) EN54-23
Flash IQ8Alarm 807214RR homologado EN 54-23, para señalización de alarma y evacuación, color rojo y carcasa transparente con conexión directa a lazo esserbusPLus en sistemas con centrales de la serie IQ8Control C/M y FlexES. El flash permite su programación como un elemento más del lazo y no requiere alimentación externa. Provisto de módulo aislador de cortocircuito de línea. Frecuencia de emisión 0,5Hz. Índice de protección IP 41.
