# Flash IQ8Alarm (rojo) EN54-23 807214RR

- Propiedad del archivo: CONSTRUNARIO
- Formato: FIEBDC-3/2012
- Programa: Construnario Versión 3.51
- Fecha de los precios: 25/01/2023
- Divisa: EUR
- Código: honeywell-li (15/02/2023)

**104205** u Flash IQ8Alarm (rojo) EN54-23 807214RR
Suministro e instalación de Flash IQ8Alarm 807214RR homologado EN 54-23 , para la señalización de alarma y evacuación, color rojo y carcasa transparente con conexión directa a lazo esserbusPLus en sistemas con centrales de la serie IQ8Control C/M y FlexES. El flash permite su programación como un elemento más del lazo y no requiere alimentación externa. Provisto de módulo aislador de cortocircuito de línea. Frecuencia de emisión 0,5Hz, Categoría W. Hasta 5 m, ancho de la habitación. Índice de protección IP 41. Conforme al Reglamento (UE) nº 305/2011 del Parlamento Europeo relativo a los productos de la construcción. Aprobado en VDS según los requisitos de : EN54-23, EN54-17 y con certificado DoP 214241150220 Totalmente instalado, programado y funcionando según planos y pliego de condiciones. Marca ESSER Modelo 807214RR.

| Código | Ud | Descripción | Rendimiento |
|---|---|---|---|
| 807214RR | u | 807214RR Flash IQ8Alarm (rojo) EN54-23 (material) | 1.000 |
| TO01800 | h | Oficial 1ª electricista (mano de obra) | 0.300 |
| WW00300 | u | Material complementario o pzas. E (material) | 1.000 |
| WW00400 | u | Pequeño material (material) | 1.000 |
| ATC99999 | h | Programación oficial especializado (mano de obra) | 0.050 |

## Recursos

**807214RR** u 807214RR Flash IQ8Alarm (rojo) EN54-23
Flash IQ8Alarm 807214RR homologado EN 54-23, para señalización de alarma y evacuación, color rojo y carcasa transparente con conexión directa a lazo esserbusPLus en sistemas con centrales de la serie IQ8Control C/M y FlexES. El flash permite su programación como un elemento más del lazo y no requiere alimentación externa. Provisto de módulo aislador de cortocircuito de línea. Frecuencia de emisión 0,5Hz. Índice de protección IP 41.
