# Central analógica 8 lazos ID3000

- Propiedad del archivo: CONSTRUNARIO
- Formato: FIEBDC-3/2012
- Programa: Construnario Versión 3.51
- Fecha de los precios: 25/01/2023
- Divisa: EUR
- Código: honeywell-li (15/02/2023)

**1320014** u Central analógica 8 lazos ID3000
Suministro e instalación de central de detección de incendios analógica multiprogramable ID3008-8-001 conectable a la plataforma Cloud CLSS de Honeywell para la sincronización y control de eventos del sistema. Sistema modular equipado con 8 lazos no ampliable, con capacidad de 99 detectores y 99 módulos monitores (entrada) o de control (salida) por cada lazo , hasta un total de 1584 puntos identificables individualmente, con sensibilidad ajustable de cada sensor al medio ambiente y compatible con sensores láser de alta sensibilidad modelo View, con detectores multicriterio SMART4 y permite la conexión directa al lazo de la nueva gama de equipos de aspiración FAAST-LT. Gran pantalla LCD de 240X64 píxels y teclado de programación, 4 circuitos de salida programables supervisados. Incorpora tarjeta de comunicación opto aislada ISO-RS232 (020-478) para la conexión a impresora, programa de gráficos o a convertidores a protocolos estándar (Modbus y BACnet) y puerto de comunicaciones RS232 en placa. Montada en cabina metálica con fuente de alimentación de 24Vcc/7A incorporada y dos baterías de 12Vcc/17Ah. Capacidad para 1 interfaz de comunicación opcional RS485, ISO-RS485 (020-479) para la conexión de repetidores remotos IDR6A (002-452-001). Permite la conexión directa e integración (gestión) con los sistemas de alarma por voz Variodyn mediante hardware adicional. Conforme al Reglamento (UE) nº 305/2011 del Parlamento Europeo relativo a los productos de la construcción. Con certificado CPD: 0786-CPD-20878; EN54 parte 2 y 4. Equipada con: - Equipo básico BE3000 (020-538-001) - 1 tarjeta de doble lazo analógico LIB3000S (020-588) - 2 tarjetas de doble lazo analógico LIB3000M (020-549) - Tarjeta de comunicaciones ISO-RS232 (020-478) - Cabina metálica CAB-IDB2 (020-474-009) - Tapa frontal para cabina TF-BE3000 (020-538-001) - Tapa frontal suplemento TFS-3000 (020-481-009) - Tapa ciega metálica TCS-3000 (020-485-009) - Fuente de alimentación supervisada de 24 V. y 7 A. FA457 (020-579) - Módulo convertidor de tensión para f.a. CFA457 (020-543) - Dos baterías 12 V. 17 A/h PS1217 Totalmente instalada, programada y funcionando según planos y pliego de condiciones. Durante la puesta en marcha, se recomienda realizar una lectura/diagnóstico de los circuitos analógicos, utilizando la herramienta opcional del verificador de lazos POL-200-TS. Marca NOTIFIER Modelo ID3008-8-001."

| Código | Ud | Descripción | Rendimiento |
|---|---|---|---|
| ID3008-8-001 | u | BE3000 (020-538-001) Equipamiento básico para sistemas ID3000 (material) | 1.000 |
| 020-478 | u | Tarjeta de comunicación serie RS232, opto aislada para las centrales analógicas de la serie ID3000 (material) | 1.000 |
| PS-1217 | u | PS-1217 Batería de 12V capacidad 17Ah (material) | 2.000 |
| WW00400 | u | Pequeño material (material) | 60.000 |
| WW00300 | u | Material complementario o pzas. E (material) | 80.000 |
| ATC00400 | h | Cuadrilla albañilería formada por oficial 1ª instalador y ayudante especialista. (mano de obra) | 12.000 |
| ATC00100 | h | Cuadrilla albañilería formada por oficial 1ª y peón especializado. (mano de obra) | 2.000 |
| ATC99998 | h | Verificación y certificados de lazos (mano de obra) | 2.000 |
| ATC99999 | h | Programación oficial especializado (mano de obra) | 16.000 |
| 020-590 | u | Panel para montaje en rack 19" de 020-538-001. 6HU (material) | 1.000 |
| 020-595 | u | Tapa ciega para rack 19" para fuente de alimentación. 6HU (material) | 1.000 |

## Recursos

**ID3008-8-001** u BE3000 (020-538-001) Equipamiento básico para sistemas ID3000
El equipamiento básico BE3000 (020-538-001) para sistemas ID3000 incluye circuito procesador principal CPU, placa base con 2 lazos analógicos ampliables a 8 con módulos LIB3000S (020-588) ó LIB3000M (020-549), 4 circuitos de salida, 2 de entrada y 2 de salidas de 24 Vcc. para alimentación de equipos externos, interfaz de comunicaciones serie RS232 y slots de ampliación de interfaz serie RS232 y RS485. Placa frontal con pantalla LCD, teclado y leds indicadores del estado del sistema. Dispone de espacio para ubicar, en el mismo chasis, la fuente de alimentación FA30 (020-648) o el módulo convertidor CFA457 (020-543) si se utiliza una fuente de alimentación de 4,5 o 7A.

**020-478** u Tarjeta de comunicación serie RS232, opto aislada para las centrales analógicas de la serie ID3000
Tarjeta interfaz ISO-RS232 (020-478) de comunicación serie RS232, optoaislada para conectar una impresora matricial, sistemas de control y gestión técnica o programas de gráficos a las centrales analógicas de la serie ID3000.

**PS-1217** u PS-1217 Batería de 12V capacidad 17Ah
Batería PS-1217 de 12V. Capacidad 17Ah. Conexión por tornillo M6.
