# Repetidor remoto IDR2A (002-450-001)

- Propiedad del archivo: CONSTRUNARIO
- Formato: FIEBDC-3/2012
- Programa: Construnario Versión 3.51
- Fecha de los precios: 25/01/2023
- Divisa: EUR
- Código: honeywell-li (15/02/2023)

**1350012** u Repetidor remoto IDR2A (002-450-001)
Suministro e instalación de panel repetidor IDR2A (002-450-001) remoto para centrales ID60 vía RS485 con pantalla alfanumérica de cristal líquido LCD de 2 x 40 caracteres alfanuméricos, equipado con zumbador, teclado de membrana protegido con llave de acceso a teclas de control y función y leds para la visualización del estado del sistema. Se conecta al interfaz de comunicaciones opcional SIB5485 (020-553), con un máximo de 32 repetidores por cada sistema. Requiere alimentación externa de 24Vcc.110 mA. Dimensiones: Alto 165 mm x ancho 253 mm x fondo 55 mm. Totalmente instalado, programado y funcionando según planos y pliego de condiciones. Marca NOTIFIER Modelo IDR2A (002-450-001).

| Código | Ud | Descripción | Rendimiento |
|---|---|---|---|
| 002-450-001 | u | IDR2A (002-450-001) Repetidor remoto LCD (material) | 1.000 |
| TO01800 | h | Oficial 1ª electricista (mano de obra) | 0.300 |
| WW00300 | u | Material complementario o pzas. E (material) | 1.000 |
| WW00400 | u | Pequeño material (material) | 1.000 |
| ATC00100 | h | Cuadrilla albañilería formada por oficial 1ª y peón especializado. (mano de obra) | 0.250 |

## Recursos

**002-450-001** u IDR2A (002-450-001) Repetidor remoto LCD
Panel repetidor remoto IDR2A (002-450-001) con pantalla alfanumérica de cristal líquido LCD de 2 líneas de 40 caracteres alfanuméricos. Incorpora avisador, teclado de membrana protegido con llave de acceso a las teclas de control y función y leds para la visualización del estado del sistema. Es compatible con las centrales analógicas ID60 y se conecta al interfaz de comunicaciones opcional SIB5485 (020-553). Requiere alimentación externa de 24Vcc. 110 mA.
