# Tarjeta de comunicación RS485, SIB5485 (020-553)

- Propiedad del archivo: CONSTRUNARIO
- Formato: FIEBDC-3/2012
- Programa: Construnario Versión 3.51
- Fecha de los precios: 25/01/2023
- Divisa: EUR
- Código: honeywell-li (15/02/2023)

**1570212** u Tarjeta de comunicación RS485, SIB5485 (020-553)
Tarjeta opcional interfaz de comunicación (020-553) serie RS485. Permite la conexión de hasta 32 repetidores remotos IDR2A (002-450-001) con las centrales ID60. Totalmente instalada, programada y funcionando según planos y pliego de condiciones. Marca NOTIFIER Modelo 020-553.

| Código | Ud | Descripción | Rendimiento |
|---|---|---|---|
| 020-553 | u | SIB5485 (020-553) Tarjeta intarfaz comunicacIón RS485 (material) | 1.000 |
| TO01800 | h | Oficial 1ª electricista (mano de obra) | 0.050 |

## Recursos

**020-553** u SIB5485 (020-553) Tarjeta intarfaz comunicacIón RS485
Tarjeta interfaz de comunicaciones RS485 SIB5485 (020-553) para centrales ID60
