# Detector óptico analógico en base empotrable de color negro

- Propiedad del archivo: CONSTRUNARIO
- Formato: FIEBDC-3/2012
- Programa: Construnario Versión 3.51
- Fecha de los precios: 25/01/2023
- Divisa: EUR
- Código: honeywell-li (15/02/2023)

**1600021_black** u Detector óptico analógico en base empotrable de color negro
Suministro e instalación de detector óptico de humo analógico inteligente con aislador incorporado NFXI-OPT_EBLACK para montaje empotrado de color negro Direccionamiento sencillo mediante dos roto-swich decádicos (01-159). Funciones lógicas programables desde la central de incendios. Fabricado en ABS pirorretardante. Equipado con doble led que permite ver el estado del detector desde cualquier posición y micro interruptor activable mediante imán para realizar un test de funcionamiento local. Ideal para fuegos de evolución lenta, con partículas de humo visibles. Incorpora funciones de test manual y automático. Fácilmente desmontable para su limpieza. De color negro, incluye base B501AP y RMK400. Compatible con protocolos OPAL 159+159 y CLIP 99+99 Conforme al Reglamento (UE) nº 305/2011 del Parlamento Europeo relativo a los productos de la construcción. Aprobado según los requisitos de EN54-7 y EN54-17, con certificado CPD: 0786-CPD-20640 Totalmente instalado, programado y funcionando según planos y pliego de condiciones. Marca NOTIFIER Modelo NFXI-OPT_EBLACK.

| Código | Ud | Descripción | Rendimiento |
|---|---|---|---|
| NFXI-OPT | u | NFXI-OPT Detector óptico analógico blanco (material) | 1.000 |
| B501AP | u | B501AP Base blanca detector/ Disp. Opt acústico analógico (material) | 1.000 |
| RMK400AP | u | RMK400AP Accesorio para empotrar detectores de color blanco (material) | 1.000 |
| COLOR-BASE | u | Servicio de pintado para bases o zócalos. A añadirse al pedido de bases o zócalos. Necesario indicar RAL y acabado. (material) | 1.000 |
| COLOR-DET | u | Servicio de pintado para detectores notifier. A añadirse al pedido de detectores. Necesario indicar RAL y acabado. (material) | 1.000 |
| WW00300 | u | Material complementario o pzas. E (material) | 1.000 |
| WW00400 | u | Pequeño material (material) | 1.000 |
| ATC99999 | h | Programación oficial especializado (mano de obra) | 0.050 |
| TO01800 | h | Oficial 1ª electricista (mano de obra) | 0.300 |

## Recursos

**NFXI-OPT** u NFXI-OPT Detector óptico analógico blanco
Detector óptico de humo con aislador incorporado NFXI-OPT. Detección analógica con algoritmos de procesamiento de la señales captadas por el detector. Ideal para fuegos de evolución lenta, con partículas de humo visibles. Incorpora funciones de test manual y automático y direccionamiento manual decádico (01-159). Dispone de dos leds para la indicación de alarma y salida para indicador remoto. Compatible con protocolos OPAL 159+159 y CLIP 99+99. Requiere base B501AP.

**B501AP** u B501AP Base blanca detector/ Disp. Opt acústico analógico
Base blanca estándar de superficie B501AP para detectores analógicos de la serie NFX y/o Dispositivo óptico acústicos Analógicos , incluye un terminal extra para conexionados de los sensores de la serie NFX con aislador. Dispone de automatismo de bloqueo y terminales de conexión para cable de hasta 2,5mm. Compatible con sensores de la serie 500 y 700 y NFX. Marca NOTIFIER Modelo B501AP.

**RMK400AP** u RMK400AP Accesorio para empotrar detectores de color blanco
Accesorio o Zócalo para empotrar detectores de color blanco serie NFX en falso techo RMK400AP. Requiere una base B501AP. Disponible también en marfil (-IV) para detectores FLS-751 e IDX-751AE. Marca NOTIFIER Modelo RMK400AP.
