# Detector óptico analóg. intrínsecamente seguro IDX-751 AE

- Propiedad del archivo: CONSTRUNARIO
- Formato: FIEBDC-3/2012
- Programa: Construnario Versión 3.51
- Fecha de los precios: 25/01/2023
- Divisa: EUR
- Código: honeywell-li (15/02/2023)

**1600060** u Detector óptico analóg. intrínsecamente seguro IDX-751 AE
Suministro e instalación de detector óptico de humo analógico IDX-751 AE inteligente de perfil extraplano intrínsecamente seguro "EEX ia". Detección analógica con algoritmos de procesamiento de las señales captadas por el detector. Ofrece una detección contra incendios eficaz incluso en los ambientes más peligrosos ya que está diseñado especialmente para no convertirse en una fuente de ignición en áreas donde sea probable la aparición de atmósferas explosivas. Estos detectores están aprobados por BASEEFA (British Approvals Service for Electrical Equipment in Flammable Atmospheres: Servicio de Certificación Británico para equipos eléctricos en atmósferas inflamables) según EEx ia IIB T5 para ambientes peligrosos.. Por lo tanto, son adecuados para utilizarse en áreas de Zona 0 y con la mayoría de los gases, incluyendo hidrógeno y acetileno. Direccionamiento sencillo mediante dos roto-swich decádicos (01-99). Funciones lógicas programables desde la central de incendios. Fabricado en ABS pirorretardante. Equipado con doble led que permita ver el estado del detector desde cualquier posición y micro interruptor activable mediante imán para realizar un test de funcionamiento local. Diseñado para zonas clasificadas (0, 1 y 2). Compensación automática por suciedad. Fácilmente desmontable para su limpieza. Incluye base B501/B501AP-IV, intercambiable con el resto de detectores analógicos. Solo compatible con protocolo CLIP 99+99 Requiere módulo convertidor IST200E y aislador galvánico Y72221. Con aprobación ""EEX ia"" para ambientes clasificados según norma ATEX. Conforme al Reglamento (UE) nº 305/2011 del Parlamento Europeo relativo a los productos de la construcción. Con certificado CPD: 0832-CPD-0201 Totalmente instalado, programado y funcionando según planos y pliego de condiciones. Marca NOTIFIER Modelo IDX-751 AE.

| Código | Ud | Descripción | Rendimiento |
|---|---|---|---|
| IDX-751_AE | u | IDX-751 AE Detector óptico analógico intrínsecamente seguro (material) | 1.000 |
| TO01800 | h | Oficial 1ª electricista (mano de obra) | 0.300 |
| WW00300 | u | Material complementario o pzas. E (material) | 1.000 |
| WW00400 | u | Pequeño material (material) | 1.000 |
| ATC99999 | h | Programación oficial especializado (mano de obra) | 0.050 |
| B501AP | u | B501AP Base blanca detector/ Disp. Opt acústico analógico (material) | 1.000 |

## Recursos

**IDX-751_AE** u IDX-751 AE Detector óptico analógico intrínsecamente seguro
Detector óptico de humo analógico IDX-751 AE intrínsecamente Seguro "EEX ia". Detección analógica con algoritmos de procesamiento de las señales captadas por el detector. Ideal para instalaciones en zonas clasificadas (zonas 0, 1 y 2). Incorpora funciones de test manual y automático y direccionamiento manual decádico (01-99). Incorpora 2 leds para la indicación de alarma y salida para indicador remoto.

**B501AP** u B501AP Base blanca detector/ Disp. Opt acústico analógico
Base blanca estándar de superficie B501AP para detectores analógicos de la serie NFX y/o Dispositivo óptico acústicos Analógicos , incluye un terminal extra para conexionados de los sensores de la serie NFX con aislador. Dispone de automatismo de bloqueo y terminales de conexión para cable de hasta 2,5mm. Compatible con sensores de la serie 500 y 700 y NFX. Marca NOTIFIER Modelo B501AP.
